# Bürgerhaus-Dohr
Angebotsaufforderung (GAEB DA XML 3.3, DA83)
Projekt: 23-024
Währung: EUR
Vergabeart: Freihändige Vergabe
Erstellt mit: GXML Toolbox V3.3 R20200224, ORCA AVA 23.2.0 - Professional Edition 23.02.00, 05.08.2026

## Allgemeine Vorbemerkungen
Allgemein

Als Vertragsgrundlage gelten:
- Die VOB Teil B und C
- Die zusätzlichen Vertragsbedingungen
- Die Vorbemerkungen sowie das nachfolgende Leistungsverzeichnis
- Die einschlägigen DIN Vorschriften
- Die bauaufsichtlichen Bestimmungen
- Die Unfallverhütungsvorschriften
- Die Hersteller- und Verarbeitungsvorschriften

Es gelten jeweils die Normen und Regeln in der zum Vertragsschluss gültigen Fassung einschließlich der Änderungen, Berichtigungen und Beiblätter.

Der Unternehmer hat die Möglichkeit, sich vor Abgabe des Angebotes über die Situation vor Ort zu informieren, sowie Art, Umfang und Schwierigkeitsgrad der anzubietenen Leistungen durch Einsichtnahme in die bereitgestellten Planungsunterlagen umfassend zu informieren. Der Unternehmer bescheinigt durch die Abgabe des Angebotes, dass er ausreichend informiert ist und somit keine Unklarheiten bezüglich der Baumaßnahme und Abwicklung der Arbeiten bestehen.
Nachforderungen auf Grund mangelnder Information werden nicht anerkannt. Nachfolgende Unterlagen sind vollinhaltlich Bestandteil der Leistungsbeschreibung:

- Grundrisse
- Schadstoffgutachten

Alle im LV beschriebenen Leistungen sind grundsätzlich einschließlich aller benötigten Materialien mit kompletter Lieferung, betriebsfertiger Montage und betriebsfertiger Übergabe anzubieten. Es wurde deshalb bei den einzelnen Positionen auf selbstverständliche Ausdrücke wie liefern, verlegen, installieren, montieren, beschaffen und betriebsfertiger Anschluss soweit wie möglich verzichtet. Sollen nur Einzelleistungen wie z.B. nur Lieferung oder nur Montage ausgeführt werden, so ist dies im Text ausdrücklich beschrieben.

Massenmehrungen und vorraussichtliche Mehrkosten sind der Bauleitung umgehend vor Ausführung schriftlich anzuzeigen. Minderungen der Massen der einzelnen Positionen sowie der Entfall einzelner Positionen berechtigen den Auftragnehmer nicht zu Nachforderungen jeglicher Art.
Stundenlohnarbeiten werden nur vergütet, wenn sie als solche vor ihrem Beginn ausdrücklich vereinbart worden sind.

Allgemeine Regelungen nach DIN 18 299

0.1 Angaben zur Baustelle

0.1.1 Lage der Baustelle und Umgebungsbedingungen, Zufahrtsmöglichkeiten und
Beschaffenheit der Zufahrt, sowie etwaige Einschränkungen bei der Nutzung
Die Baustelle grenzt direkt an die Hauptstraße des Ortes Dohr. Mit Behinderungen durch den Straßenverkehr ist zu rechnen. Aus diesem Grund ist insbesondere bei Materialanlieferungen sowie Arbeiten mit schweren Maschinen und Fahrzeugen besondere Sorgfalt walten zu lassen. Ist die Sicht eingeschränkt, so ist eine 2.Sicherheitsperson abzustellen.

0.1.2 Besondere Belastungen aus Immissionen sowie besondere klimatische oder  betriebliche Bedingungen
keine bekannt

0.1.3 Art und Lage der baulichen Anlagen
Das vorhandene Bürgerhaus in Dohr soll erweitert und saniert werden. Die Planung sieht eine weitgehende Entkernung des Bestandsgebäudes vor, sowie eine teilweise Änderung der Raumaufteilung. Nordöstlich wird das bestehende Gebäude um einen Neubau in Massivbauweise erweitert. Hier entstehen hauptsächlich die WC-Räume des Bürgerhauses, sowie eine Aufzugsanlage. Das ca. 13,5 x 15,2 m große Bestandsgebäude mit Satteldach wurde 1968 in Massivbauweise errichtet und 1986 um einen südwestlichen Holzpavillon erweitert und teilsaniert. Diese Erweiterung bleibt von den Umbaumaßnahmen unberührt. Im Erdgeschoss ist die örtliche Feuerwehr untergebracht, was auch im Zuge der Baumaßnahme der Fall sein wird. Die Umbaumaßnahmen erfolgen somit im laufenden Betrieb. Im Zuge des Umbaus wird die Dachkonstruktion erneuert. Die Überdachung erfolgt als Satteldach mit schieferfarbenen Dachstein. Neben dem zukünftigen Neubau befindet sich eine Schotterfläche, die während der Bauphase als Baustelleneinrichtungsfläche zur Verfügung steht. Hier wurde 2023 ein Einfamilienhaus mit Scheune abgerissen und die Fläche mit Schotter aufgefüllt. Dies ist bei einer möglichen Kranaufstellung zu berücksichtigen. Der Untergrund ist auf Standfestigkeit eigenverantwortlich im Vorfeld zu prüfen. Die Fläche hat derzeit ein Gefälle zur Straße. Falls erforderlich, ist eine Begradigung eigenverantwortlich herzustellen.

0.1.4 Verkehrsverhältnisse auf der Baustelle, insbesondere Verkehrsbeschränkungen
siehe Punkt 0.1.1

0.1.5 Für den Verkehr freizuhaltende Flächen
Die Hauptstraße ist für den Durchgangsverkehr, Rettungsfahrzeuge, Feuerwehr, Busverkehr etc. freizuhalten.

0.1.6 Art, Lage, Maße und Nutzbarkeit von Transporteinrichtungen und Transportwegen, z. B. Montageöffnungen
keine

0.1.7 Lage, Art, Anschlusswert und Bedingungen für das Überlassen von Anschlüssen für Wasser, Energie und Abwasser
wird bauseits zur Verfügung gestellt

0.1.8 Lage und Ausmaß der dem Auftragnehmer für die Ausführung seiner Leistungen zur Benutzung oder Mitbenutzung überlassenen Flächen und Räume
Flächen für die Baustelleneinrichtung stehen auf der benachbarten Schotterfläche ca. 10,00 x 15,00 m zur Verfügung. In Absprache mit der Gemeinde, kann der Holzpavillion zeitweise als Abstellfläche genutzt werden. Der Bereich darf jedoch nicht mit gefährlichen Abfallmaterial kontaminiert werden.

0.1.9 Bodenverhältnisse, Baugrund- und seine Tragfähigkeit. Ergebnisse von Bodenuntersuchungen
siehe Bodengutachten Büro Geotechnik Team Mainz GmbH vom 28.04.2026

0.1.10 Hydrologische Werte von Grundwasser und Gewässern, Art, Lage, Abfluss, Abflussvermögen und Hochwasserverhältnisse von Vorflutern. Ergebnisse von Wasseranalysen.
nicht relevant

0.1.11 Besondere umweltrechtliche Vorschriften
Gefährlicher Abfall darf im Baustellenbereich nur unter besonderen Schutzmaßnahmen gelagert werden und ist schnellst möglich zu entsorgen. Kontaminierte Wässer dürfen nicht abgeleitet werden.

0.1.12 Besondere Vorgaben für die Entsorgung, z.B. besondere Beschränkungen für die Beseitigung von Abwasser und Abfall
Bauschutt, Erdaushub, Abfall und Sonderabfall im Rahmen der im Leistungsverzeichnis beschriebenen Leistungen sind unter Beachtung der ATV DIN 18299 und 18459 VOB/C und des Kreislaufwirtschaftsgesetzes (KrWG) zu behandeln.

0.1.13 Schutzgebiete oder Schutzzeiten im Bereich der Baustelle, z.B. wegen Forderungen des Gewässer-, Boden-, Natur-, Landschafts- oder Immissionsschutzes, vorliegende Fachgutachten oder dergleichen
Die Bauarbeiten sind so durchzuführen, dass die einschlägigen gesetzlichen Anforderungen an den Lärmschutz eingehalten werden. Für die Arbeiten sind dem Stand der Technik bzw. der Lärmminderungstechnik entsprechende Bauverfahren und Baumaschinen zu
verwenden.

0.1.14 Art und Umfang des Schutzes von Bäumen, Pflanzenbeständen, Vegetationsflächen,  Verkehrsflächen, Bauteilen, Bauwerken, Grenzsteinen u. ä. im Bereich der Baustelle
Die nachfolgend beschriebenen schützenswerten Dinge sind vor Beschädigungen durch Bauarbeiten zu bewahren. Dies hat durch vorsichtiges Arbeiten und Kollisionsvermeidung zu erfolgen. Mögliche Beschädigungen sind vor Aufnahme der Arbeiten der Bauleitung mitzuteilen und mit Fotos zu belegen.
Maschinen und Geräte sind mit einer wirksamen Absaugung zu versehen. Stäube sind an der Entstehungsstelle möglichst vollständig zu erfassen und gefahrlos zu entsorgen. Die einschlägigen gesetzlichen Anforderungen sind einzuhalten. Die Ausbreitung des Staubs auf unbelastete
Arbeitsbereiche ist zu verhindern, soweit dies technisch möglich ist. Ablagerungen sind zu vermeiden. Zur Beseitigung werden Feucht - bzw. Nassverfahren oder saugende Verfahren eingesetzt. Einrichtungen zum
Abscheiden, Erfassen von Stäuben entsprechen dem aktuellen Stand der Technik.

Folgende Bauteile sind besonders schützenswert:

- Holzpavillon südwestlich
- Feuerwehrgeräteraum

0.1.15 Art und Umfang der Regelung und Sicherung des öffentlichen Verkehrs
Sollten Straßenabsperrungen erforderlich werden, so sind diese vom Unternehmer eigenverantwortlich herbeizuführen. Die entstehenden Kosten sind in die Baustelleneinrichtung einzukalkulieren.

0.1.16 Im Baugelände vorhandene Anlagen, insbesondere Abwasser- und Versorgungsleitungen
Über das Vorhandensein und die Lage aller vorkommenden Erdleitungen wie Kanalisation,
Drainage, Wasserversorgung, Gasversorgung, Heizungsversorgung, Telefon und Stromleitung hat der Auftragnehmer (nachfolgend AN genannt) nach Rücksprache mit der Bauleitung bei den zuständigen Stellen vor Beginn der Arbeiten ausreichend Informationen schriftlich einzuholen. Der AN hat durch Schutzmaßnahmen sicherzustellen, dass Beschädigungen an den Leitungen unterbleiben und haftet im Schadensfalle. Im Schadensfall sind der Auftraggeber (nachfolgend AG genannt) und die zuständigen Stellen für die Leitungssysteme unverzüglich zu informieren.

0.1.17 Bekannte oder vermutete Hindernisse im Bereich der Baustelle, z.B. Leitungen, Kabel, Dräne, Kanäle, Bauwerksreste und soweit bekannt deren Eigentümer
Archäologische Funde können zu Tage treten. Diese unterliegen der Meldepflicht der §16 bis 21 Denkmalschutzgesetz und sind bei der Generaldirektion Kulturelles Erbe, Direktion Archäologie, Außenstelle Koblenz, Niederberger Höhe 1 in 56077 Koblenz (Tel.: 0261-66753000) zu melden. Beim Auftreten von archäologischen Befunden und Funden muss deren fachgerechte Untersuchung und Dokumentation, die von der Dienststelle für Wissenschaft und Denkmalpflege zu erfolgen hat, vor Baubeginn und während der Bauarbeiten ermöglicht werden. Dadurch sind ggf. auch zeitliche Verzögerungen einzukalkulieren.

0.1.18 Vermutete Kampfmittel im Bereich der Baustelle, Ergebnisse von Erkundungs- oder  Beräumungsmaßnahmen
Wurde im Vorfeld nicht untersucht

0.1.19 Gegebenenfalls gem. der Baustellenverordnung getroffene Maßnahmen
Ausführung der Arbeiten nach TRGS 519 (Asbest) und TRGS 521 (KMF). Dies umfasst die Einrichtung von Abschottungen (Schwarz-Weiß-Bereiche), den Einsatz von Personen-Schleusen, Unterdruckhaltungsgeräten, staubmindernden Arbeitsverfahren sowie die Bereitstellung von persönlicher Schutzausrüstung (Atem- und Schutzschutzbekleidung).
Die gesetzlich vorgeschriebene Unternehmensanzeige für Asbestarbeiten ist einzuhalten.

0.1.20 Besondere Anordnungen, Vorschriften und Maßnahmen der Eigentümer von Leitungen, Kabeln, Dränen, Kanälen, Straßen, Wegen, Gewässern, Gleisen, Zäunen und dergleichen im Bereich der Baustelle
Aktive Versorgungsleitungen sind im Zuge der Erdarbeiten zu sichern. Siehe auch Punkt 0.1.16

0.1.21 Art und Umfang von Schadstoffbelastungen  z.B. des Bodens, der Gewässer der Luft,  der Stoffe und Bauteile
siehe Schadstoffgutachten Büro Geotechnik Team Mainz GmbH vom 30.04.2026

0.1.22 Art und Zeit der vom Auftraggeber veranlassten Vorarbeiten
Keine

0.1.23 Arbeiten anderer Unternehmer auf der Baustelle
Elektro, Heizung, Sanitär

0.2 Angaben zur Ausführung

0.2.1 Vorgesehene Arbeitsabschnitte, Arbeitsunterbrechungen und -beschänkungen  nach Art, Ort und Zeit sowie Abhängigkeit von Leistungen anderer
Abklemmen und Umbauen im betrieb befindlicher Versorgungsleitungen

0.2.2 Besondere Erschwernisse während der Ausführung  z.B. Arbeiten in Räumen, in denen der Betrieb weiterläuft, Arbeiten im Bereich von Verkehrswegen oder bei außergewöhnlichen äußeren Einflüssen
Die freiwillige Feuerwehr im Erdgeschoss des Bestandsgebäudes muss ihren Bertrieb aufrechterhalten können.

0.2.3 Vorgaben, die sich aus dem SiGe-Plan gemäß Baustellenverordnung ergeben
siehe Punkt 0.1.19

0.2.4 Art und Umfang von Leistungen zur Unfallverhütung und zum Gesundheitsschutz für Mitarbeiter anderer Unternehmen
Für alle, sich aus der Sicherheits- und Gesundheitsschutzdokumentation
ergebenden Leistungen des Unternehmers und deren Umsetzung während der
gesamten Bauzeit, erfolgt keine gesonderte Vergütung.

0.2.5 Besondere Anforderungen für Arbeiten in kontaminierten Bereichen, ggf. besondere Anordnungen für Schutz- und Sicherheitsmaßnahmen
sind, wenn notwendig, im Leistungsverzeichnis beschrieben

0.2.6 Besondere Anforderungen an die Baustelleneinrichtung und Entsorgungseinrichtungen z.B. Behälter für die getrennte Erfassung
Anfallende Baustellenabfälle und sonstigen Stoffe sind getrennt in
dafür vorgesehene Containern und zugelassenen Behältnissen zu lagern. Nach Füllung sind
diese durch den AN zu entsorgen bzw . der Verwertung zuzuführen. Die Kosten hierfür sind
einzukalkulieren. Jeder AN entsorgt seine Abfälle selbst.
Die Baustoffe werden sortenrein mindestens in mineralische Abfälle,
Wertstoffe, gemischte Baustellenabfälle, Problemabfälle und gefährliche
Abfälle getrennt.

0.2.7 Besondere Anforderungen an das Auf- und Abbauen sowie Vorhalten von Gerüsten
Arbeits- und Schutzgerüste innerhalb des Gebäudes, auch oberhalb von 2,00 m Höhe, sind in die Einheitspreise einzukalkulieren. Der Auftragnehmer verpflichtet sich, vor Angebotsabgabe über die
Architektenplanung (Gebäudehöhen, Raumhöhen, etc.) und auf der Baustelle über die Notwendigkeit von Gerüsten zu informieren.

0.2.8 Mitbenutzung fremder Gerüste, Hebezeuge, Aufzüge, Aufenthalts- und  Lagerräume, Einrichtungen und dergleichen durch den Auftragnehmer
Der Gerüstbau nachfolgend benannter Gerüste wird durch den AG beauftragt:
- Fassadengerüst (Aufbau im Zuge der Rohbauarbeiten)

Die Gerüste werden verkehrssicher übergeben und sind ebenfalls in
verkehrssicheren Zustand zu halten.Das Anbringen eigener Aufzüge u.ä. an den bauseitigen Gerüsten ist nur
nach Genehmigung durch die Bauleitung und den Gerüstbaubetrieb möglich.

0.2.9 Wie lange, für welche Arbeiten und ggf. für welche Beanspruchung der Auftragnehmer seine Gerüste, Hebezeuge, Aufzüge, Aufenthalts- und Lagerräume, Einrichtungen und dergleichen für andere Unternehmer vorzuhalten hat
nicht relevant

0.2.10 Verwendung oder Mitverwendung von wiederaufbereiteten (Recycling-) Stoffen
sind, wenn notwendig, im Leistungsverzeichnis beschrieben

0.2.11 Anforderungen an wiederaufbereitete (Recycling-)Stoffe und an nicht genormte Stoffe und Bauteile
sind, wenn notwendig, im Leistungsverzeichnis beschrieben

0.2.12 Besondere Anforderungen an Art, Güte und Umweltverträglichkeit der Stoffe
und Bauteile
sind, wenn notwendig, im Leistungsverzeichnis beschrieben

0.2.13 Art und Umfang der vom Auftraggeber verlangten Eignungs- und Gütenachweise
Nachweis der personellen Fachkunde für Abbruch-, Sanierungs- oder Instandhaltungsarbeiten an Asbestprodukten nach TRGS 519 (Anlage 3) sowie für künstliche Mineralfasern (KMF) nach TRGS 521. Der Sachkundenachweis ist mit dem Angebot vorzulegen.

0.2.14 Unter welchen Bedingungen auf der Baustelle gewonnene Stoffe verwendet werden dürfen bzw. müssen oder einer anderen Verwertung zuzuführen sind
gemäß Leistungsbeschreibung auszuführen

0.2.15 Regelungen zur Entsorgung

Der Auftragnehmer wird mit Aufnahme seiner Tätigkeit Abfallerzeuger und zugleich Besitzer der in der Leistungsbeschreibung näher aufgeführten Bau-und Abbruchabfälle. Er übernimmt die Pflichten des Auftraggebers zur Verwertung und Beseitigung der Bau- und Abbruchabfälle unter Beachtung der einschlägigen gesetzlichen, insbesondere abfallrechtlichen Bestimmungen sowie des Standes der Technik und führt die von ihm zu erbringenden Nachweise.

Der Auftragnehmer trifft alle erforderlichen Vorkehrungen, um Bau- und Abbruchabfälle nach den geltenden Vorschriften getrennt zu erfassen und zu halten sowie einer sachgerechten Entsorgung zuzuführen.

Die Planung und Steuerung des Bauablaufes für die Entsorgung liegt in der Verantwortung des Auftragnehmers.

Alle Kosten, die im Zusammenhang mit der Entsorgung (Verwertung oder Beseitigung) der Abfälle entstehen, sind in den dafür vorgesehenen vertraglichen Einheitspreisen zu kalkulieren.
Hierzu gehören u. a. auch das entsorgungsgerechte Zerkleinern, Laden, ggf. erforderliches Vorbehandeln oder Verpacken und Transportieren des Abfalls zu der vom Bieter angebotenen bzw. kalkulierten Verwertungs- oder Beseitigungsanlage, Beantragen, Erstellen und Einholen der erforderlichen Beförderungserlaubnis etc. für die jeweils aufgeführten Materialien.
Es wurde deshalb bei den einzelnen Positionen auf selbstverständliche Ausdrücke wie einschließlich Ensorgungsgebühren, Deponiegebühren, Abtransport etc. verzichtet.

Die Vergütung für Entsorgungsleistungen wird erst fällig, wenn zuvor die zur ordnungsgemäßen Entsorgung erforderlichen abfallrechtlichen Nachweise, Erklärungen /Bestätigungen und Belege wie Liefer-, Wiege-, Begleit-, Übernahmescheine, Annahmeerklärungen dem Auftraggeber vom Auftragnehmer im Original vorgelegt wurden.

Alle im Zusammenhang mit vor genannten Vertragsbedingungen zur Entsorgung entstehenden Kosten sind, sofern sie nicht nachfolgend in Einzelpositionen gesondert ausgewiesen oder ausdrücklich vom Auftraggeber übernommen werden, in die Einheitspreise einzukalkulieren und werden nicht gesondert vergütet.

0.2.16 Art, Menge, Gewicht der Stoffe und Bauteile, die vom Auftraggeber beigestellt werden  sowie Art, genaue Bezeichnung des Ortes und Zeit ihrer Übergabe
keine

0.2.17 In welchem Umfang der Aufftraggeber abladen, lagern und Transport von Stoffen und  Bauteilen übernimmt oder dafür dem AN Geräte oder Arbeitskräfte zur Verfügung stellt.
keine

0.2.18 Leistungen für andere Unternehmer
siehe Leistungsbeschreibung

0.2.19 Mitwirken beim Einstellen von Anlagenteilen und bei der Inbetriebnahme von Anlagen in  Zusammenwirken mit anderen Beteiligten, z.B. mit dem Auftragnehmer für die  Gebäudeautomation
keine

0.2.20 Benutzung von Teilen der Leistung vor der Abnahme
keine

0.2.21 Übertragung der Wartung während der Dauer der Verjährungsfrist für die  Gewährleistungsansprüche für maschinelle und elektrotechnische/ elektronische
Anlagen oder Teile davon, bei denen die Wartung Einfluss auf die Sicherheit und die  Funktionsfähigkeit hat, durch einen besonderen Wartungsvertrag
keine

0.2.22 Abrechnung nach bestimmten Zeichnungen und Tabellen
Abrechnung erfolgt nach den freigegebenen Ausführungsplänen und Tabellen. Die Abrechnung der erbrachten Leistungen muss gem. der "Gliederung des Leistungsverzeichnisses" für den jeweiligen Teil bzw. Bereich erfolgen in welchem die Leistung erbracht wurde. Auf sämtlichen Rechnungen und Aufmassen müssen Angaben zum Bauteil und Bereich enthalten sein, für den Leistungen abgerechnet werden soll.

0.2.23 Sonstiges

 Bautagesberichte:
 Für die Dauer der Arbeiten sind Bautagesberichte mit Angaben über die Anzahl der
 Beschäftigten und die Art der Arbeiten zu führen und der Bauleitung wöchentlich
 vorzulegen.

 Baustellenbesprechung:
  Termine werden bei Baubeginn unter den Beteiligten vereinbart

## 01 Abbrucharbeiten

### Titel 01 Baustelleneinrichtung

**01.1 Baustelle einrichten**
*** Pauschalposition
Bautoilette, Geräte, Werkzeuge, Gerüste und sonstige Betriebsmittel, die zur Durchführung der Arbeiten erforderlich sind, auf die Baustelle bringen und aufbauen. Vorhaltekosten der Baustelleneinrichtung sowie der benötigten Maschinen
sind in dieser Position einzurechnen. Nach Abschluss
der Arbeiten sind alle Geräte, Werkzeuge und sonstige
Betriebsmittel und Werkstoffreste wieder abzubauen bzw.
abzufahren/zu entsorgen. Die in Anspruch genommenen
Flächen sind sauber zu hinterlassen.

Baustrom und Bauwasser werden bauseits zur Verfügung gestellt.
Menge: 1,000 psch

### Titel 02 Innenbereich

*Hinweis: Schadstoffe*
Böden und Wände der Sanitärräume sind gefliest, wobei die Bodenfliesen in Dickbettmörtel verlegt sind. Eine Mischprobe des Wandfliesenklebers ist nachweislich asbestfrei.

Auch eine Mischprobe des Verputzes ist nachweislich asbestfrei.

Die Brandschutztüren sind aus dem Jahr 1968. Demnach ist von einer Füllung mit KMF- und Asbestprodukten zu rechnen.

Das Holz der Deckenverkleidung, wie auch der Innentüren ist anhand der Nutzung der Kategorie A II gemäß Altholzverordnung zuzuordnen. Das Holz der Unterkonstruktion und der Fenster muss hingegen der Kategorie A IV zugeordnet werden.

Bei der Beleuchtung können noch alte Leuchtstoffröhren verbaut sein. Neon-, Halogen- und Leuchtstoffröhren enthalten Schadstoffe (u.a. Quecksilber) und sind daher zerstörungsfrei auszubauen und zu entsorgen.

Der Bodenbelag aus PVC in Küche und Bürgersaal ist nachweislich asbestfrei.

Der Gussasphaltestrich im Obergeschoss ist nachweislich teerölfrei (keine PAK nachweisbar)

Der Dachboden ist mit alukaschierten Mineralwollematten ausgelegt. Aufgrund des Einbaualters ist diese als altes KMF-Produkt einzustufen (Kategorie 1B nach CLP-Verordnung). Ebenso sind die alukaschierten Rohrverkleidungen in diese Kategorie einzustufen.

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
**02.1 Treppenanlage schützen**
*** Pauschalposition
Treppenanlage bestehend aus Betonwersteinplatte mit 15 Stufen (Tritt- und Setzstufe) b= 105 cm und einer Tiefe von 32 cm sowie einem Treppenpodest 2,45 x 1,30 m stoßfest schützen. Das Abdeckmaterial ist rutschfest auf den Treppenstufen anzubringen. Die Schutzabdeckung soll für alle Nachfolgegewerke liegen bleiben. Ein Abbau ist daher nicht einzukalkulieren.
Menge: 1,000 psch

**02.2 Bodenbelag schützen**
Bodenbelag aus Naturstein und Betonwerkstein stoßfest schützen. Die Schutzabdeckung soll für alle Nachfolgegewerke liegen bleiben. Ein Abbau ist daher nicht einzukalkulieren.
Menge: 20,000 m²

**02.3 Türanlage 1 flg. abbrechen**
Komplettabbruch einer 1 flg.Türanlage bestehend aus:

- Stahlumfassungszarge Maulweite bis 30 cm
- Holztürblatt inkl. Drückergarnitur
- Breite von 74 bis 100 cm
- Höhe 200 cm
Menge: 7,000 St

**02.4 Türanlage 2 flg. abbrechen**
Komplettabbruch einer 2 flg.Türanlage bestehend aus:

- Stahlumfassungszarge Maulweite bis 30 cm
- Holztürblatt 2 flg inkl. Drückergarnitur
- Breite 200 cm
- Höhe 200 cm
Menge: 1,000 St

**02.7 WC-Anlage Damen EG abbrechen**
*** Pauschalposition
Abbruch der WC-Anlage Damen im Erdgeschoss bestehend aus:

- 1xHandwaschbecken 50/60 cm mit Siphon und Armatur
- 1xSpiegel 60/45 cm
- 1xPapiertuchspender
- 1xAbfallbehälter als Drahtgeflechtkorb an der Wand befestigt
- 3,60 lfdm WC-Trennwand h= 2,03m mit 2 Türen 55x185 cm, 3 Stellfüßen, 3 Wandschienen und Rahmenprofile aus Alu, WC Trennwände aus Melaminharzbeschichteten Holz
- 2x Toilette mit Spülkasten, Klobrille, Klopapierhalter

Abbruchmaterial aufladen und entsorgen
Menge: 1,000 psch

**02.8 WC-Anlage Herren EG abbrechen**
*** Pauschalposition
Abbruch der WC-Anlage Herren im Erdgeschoss bestehend aus:

- 1xHandwaschbecken 50/60 cm mit Siphon und Armatur
- 1xSpiegel 60/45 cm
- 1xPapiertuchspender
- 1xAbfallbehälter als Drahtgeflechtkorb an der Wand befestigt
- 3,20 lfdm WC-Trennwand h= 2,03m mit 1 Tür 55x185 cm, 3 Stellfüßen, 3 Wandschienen und Rahmenprofile aus Alu, WC Trennwände aus Melaminharzbeschichteten Holz
- 1x Toilette mit Spülkasten, Klobrille, Klopapierhalter
- 2x Urinale inkl. Schamwand 20x110 cm

Abbruchmaterial aufladen und entsorgen
Menge: 1,000 psch

**02.9 WC-Anlage OG abbrechen**
*** Pauschalposition
Abbruch der WC-Anlage im Obergeschoss bestehend aus:

- 1xHandwaschbecken 40/50 cm mit Siphon und Armatur
- 1xSpiegel 50/40 cm
- 1xPapiertuchspender
- 1,10 lfdm WC-Trennwand h= 2,05m mit 1 Tür 62x190 cm, 2 Stellfüßen, 2 Wandschienen und Rahmenprofile aus Alu, WC Trennwände aus Melaminharzbeschichteten Holz
- 1x Toilette mit Spülkasten, Klobrille, Klopapierhalter
- 1x Urinal

Abbruchmaterial aufladen und entsorgen
Menge: 1,000 psch

**02.10 Bodenfliesen 10/10 abbrechen**
Bodenfliesen Format 10/10 inkl. Dickbettmörtel abbrechen und entsorgen.

Ausführungsort: WC OG
Menge: 4,000 m²

**02.11 Bodenfliesen 20/20 abbrechen**
Bodenfliesen Format 20/20 inkl. Dickbettmörtel abbrechen und entsorgen.

Ausführungsort: WC Damen/Herren EG
Menge: 11,000 m²

**02.12 Bodenfliesen 31/31 abbrechen**
Bodenfliesen Format 31/31 inkl. Dickbettmörtel abbrechen und entsorgen.

Ausführungsort: EG Flur, Schulungs-, Mehrzweck- und Jugendraum
Menge: 86,000 m²

**02.13 Sockelfliese 6 cm abbrechen**
Sockelfliese h= 6cm zum vorgenannten Bodenbelag abbrechen und entsorgen.
Menge: 73,000 m

**02.14 Bodenfliesen 11,5/23,5 abbrechen**
Bodenfliesen im Format 11,5/23,5 cm inkl. Dickbettmörtel abbrechen und entsorgen.

Ausführungsort: Heizungsraum EG
Menge: 6,000 m²

**02.15 Sockelfliesen h= 11,5 cm abbrechen**
Sockelfliesen h= 11,5 cm zum vorgenannten Bodenbelag abbrechen und entsorgen.
Menge: 10,000 m

**02.16 Natursteinboden 65/20 abbrechen**
Natursteinboden Format 65/20 cm als Granitboden mit 1,5 cm Stärke inkl. Kleber abbrechen und entsorgen.
Menge: 12,000 m²

**02.17 Natursteinsockel h= 6 cm abbrechen**
Natursteinsockel h= 6 cm zum vorgenannten Bodenbelag abbrechen und entsorgen.
Menge: 11,000 m

**02.18 Betonwerksteinboden abbrechen**
Betonwerksteinboden, Plattenformat 30/30 cm inkl. Mörtelschicht abbrechen und entsorgen, Gesamtaufbauhöhe ca.6cm.

Ausführungsort: Flur OG
Menge: 11,000 m²

**02.19 Sockelfliese h= 8 cm**
Sockelfliese h= 8 cm im Bereich des Betonwerksteinbodens abbrechen und entsorgen.
Menge: 18,000 m

**02.20 Wandfliesen 15/20 abbrechen**
Wandfliesen Format 15/20 cm inkl. Dickbettmörtel abbrechen und entsorgen.

Ausführungsort: EG WC Damen/Herren, Feuerwehrraum
Abbruchhöhe: bis 2,50 m
Menge: 50,000 m²

**02.21 Wandfliesen 15/15 abbrechen**
Wandfliesen Format 15/15 cm inkl. Dickbettmörtel abbrechen und entsorgen.

Ausführungsort: WC OG
Abbruchhöhe: bis 2,05 m
Menge: 21,000 m²

**02.22 Wandfliesen 20/20 abbrechen**
Wandfliesen Format 20/20 cm inkl. Dickbettmörtel abbrechen und entsorgen.

Ausführungsort: Küche OG
Abbruchhöhe: bis 2,25 m
Menge: 45,000 m²

**02.23 Abbruch Revisionsdeckel**
Abbruch eines Revisionsdeckels im Zuge des Bodenfliesenabbruchs, eingelassen im Boden, Außenabmessungen 62/62 cm, befliest mit Fliesen Format 20/20 cm

Ausführungsort: WC Damen EG
Menge: 1,000 St

**02.24 Abbruch Holzpaneeldecke**
Abbruch und Entsorgung einer Abhangdecke aus Holzpaneelen, Abhanghöhe 5 bis 35 cm, Unterkonstruktion aus Holzlatten 25/45 mm und einer umlaufenden Eckleiste im Wandanschlussbereich.

Ausführungsort: EG und OG
Abbruchhöhe: EG bis 2,75m, OG 2,75 bis 3,90m

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Menge: 152,000 m²

**02.25 Abbruch Holzdecke Bürgersaal**
Abbruch und Entsorgung der Holzdeckenverkleidung im OG Bürgersaal bestehend aus:

3 seitige Holzverkleidung mit den Abwicklungslängen  15/20/15 cm, insgesamt 13 Stk mit Einzellängen von 9,60 m, in der mitte gestoßen und mit einer Stahllasche verschraubt. Die dazwischenliegenden Deckenfelder b= ca. 85 cm sind mit Holz-Paneelen verkleidet. Gesamte Konstruktion mit Unterkonstruktion aus Dachlatten an Dachtraggewerk befestigt.

Abbruchhöhe: 3,25m

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Menge: 125,000 m²

**02.26 Abbruch Lüftungsgitter**
Abbruch und Entsorgung in der Decke des Bürgersaals eingelassene Lüftungsgitter aus Blech, Format 60/60cm.

Abbruchhöhe: 3,25m

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Menge: 8,000 St

**02.27 Wandverkleidung abbrechen**
Wandverkleidung aus Laminatboden umlaufend h= ca. 95 cm im Mauerwerk verschraubt, inkl. oberer Abdeckleiste aus Holz abbrechen und entsorgen.

Ausführungsort: Jugendraum EG, Bürgersaal OG

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Menge: 64,000 m²

**02.28 Vinyltapete entfernen**
Vinyltapete inkl. Anstrich an Wänden entfernen und entsorgen.

Ausführungsort: EG Treppenhaus, Foyer, Jugendraum, OG Flur, Bürgersaal
Abbruchhöhe: Räume bis 2,75 m, Treppenhaus bis 5,25 m
Menge: 266,000 m²

**02.29 Innenwand abbrechen**
Innenwand aus Bimsmauerwerk mit Putz abbrechen und entsorgen, Gesamtstärke bis 17 cm

Ausführungsort: EG WC Damen/Herren, Mehrzweckraum
OG Flur, WC
Abbruchhöhe: EG 2,75 m, OG 3,15 m
Menge: 60,000 m²

**02.30 Abbruch PVC Boden**
Abbruch und Entsorgung PVC-Bodens als PVC-Fliesen Format 60/60 cm, vollflächig verklebt.

Ausführungsort: Bürgersaal und Küche OG
Menge: 161,000 m²

**02.31 Holzsockelleiste h= 8cm**
Holzsockelleiste h= 8cm Bereich PVC-Boden an Wand verschraubt abbrechen und entsorgen.
Menge: 51,700 m

**02.32 Gardinenschiene abbrechen**
Gardinenschiene aus Kunststoff eingelassen in eine Sturzverkleidung aus Holz, Abwicklung 12/30 cm, inkl. Unterkonstruktion abbrechen und entsorgen.

Ausführungsort: EG Schulungsraum, Mehrzweckraum
OG Bürgersaal, Küche
Abbruchhöhe: 3,25 m

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Menge: 28,000 m

**02.33 Holzverkleidung abbrechen**
Abbruch und Entsorgung einer Holzverkleidung inkl. Unterkonstruktion im Deckenbereich, Abwicklung ca. 10/25 cm.

Ausfühungsort: Bürgersaal OG
Abbruchhöhe: 3,25m
Menge: 12,880 m

**02.34 Abbruch Heizkörperverkleidung**
Abbruch und Entsorgung einer Heizkörperverkleidung bestehend aus einer vorderen senkrechten Blechverkleidung h= 80 cm und einer oberen waagerechten t= 10 cm, teilweise mit Lüftungsschlitzen.

Ausführungsort: EG Treppenraum, Flur

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Menge: 5,000 m²

**02.35 Flachheizkörper 40/95/6 abbauen**
Flachheizkörper abbauen und entsorgen.

Abmessungen b/h/t: 40/95/6 cm
Menge: 1,000 St

**02.36 Flachheizkörper 200/60/11 abbauen**
Flachheizkörper abbauen und entsorgen.

Abmessungen b/h/t: 200/60/11 cm
Menge: 2,000 St

**02.37 Abbruch GK-Dachschrägenverkleidung**
Abbruch und Entsorgung einer Dachschrägenverkleidung aus Gipskarton inkl. Unterkonstruktion.

Ausführungsort: WC OG
Ausführungshöhe: 2,15 bis 3,15m
Menge: 5,000 m²

**02.38 Handlauf abbrechen**
Handlauf aus Holz, Querschnitt rechteckig 15/4 cm inkl. Halter abbrechen und entsorgen.

Ausführungsort: Bürgersaal OG

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Menge: 3,000 m

**02.39 Thekenanlage abbrechen**
*** Pauschalposition
Abbruch und Ensorgung einer Thekenanlage im Bürgersaal OG bestehend aus:

- Rollladenanlage mit Kunststoffpanzer inkl. Welle, Führungsschienen und Gurt unterteilt in b= 4,00m/h= 1,80m im Bereich der Durchreiche und b= 0,75m/h= 2,80m im Bereich Durchgang
- Arbeitsplatte d= 4cm aus melaminharzbeschichteter Spanplatte, Abmessungen 405x72,5 cm
- 2 Stk Unterschränke b/h 200cm/87 cm aus HPL beschichteter Spanplatte mit je einer zusätzlichen senkrechten Unterteilung, insgesamt 4 Einlegeböden mit den Einzelabmessungen 66/97/2 cm, 2 Schiebetüren 50/87 cm, 8,70 lfdm Sockelleiste h=9 cm und einer Rückwand 405 x 97 cm
- Edelstahlspüle b= 2,55m mit Unterschrank, 4 Seitenwände 60/85 cm, 2 Mittelwände 60/70 cm, 4 Mittelböden, 4 Stk Schiebetüren, 2,55 lfdm Sockelblende h= 9 cm, Spanplatte HPL-beschichtet, Korpusstärke 2 cm

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Menge: 1,000 psch

**02.40 Küchenzeile abbrechen**
*** Pauschalposition
Abbruch und Entsorgung einer L-förmigen Küchenzeile und einem Zusatzelement im Obergeschoss wie folgt:

- Küchenzeile HPL-beschichtet
- 7 Stk Unterschränke 100/40/60/30/60/60/100, h= 83 cm
- 6 Stk Türen 50/55 cm
- 7 Stk Schubladen
- 6 Stk Hängeschränke 60/59, 40/59, 60/30, 30/59, 60/30, 60/59 cm
- 5 Einlegeböden
- Arbeitsplatte d= 4cm aus melaminharzbeschichteter Spanplatte, 347x80cm + 258x60cm + 160x60cm und der Wandabschlussleiste
- 5,40 lfdm Sockelblende h= 10 cm
- Rollladenanlage b= 2,00m, h= 1,10m bestehend aus Kunststoffrollladenpanzer, Führungsschienen und Gurt

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Menge: 1,000 psch

**02.41 Betonestrich EG abbrechen**
Abbruch und Entsorgung von Betonestrich im Erdgeschoss des Gebäudes. Der Fussbodenaufbau im Treppenhaus bleibt erhalten. Daher muss in den  Übergangsbereichen darauf geachtet werden, dass dieser beim Abbruch nicht beschädigt wird.

Estrich: 10 cm Betonestrich
Menge: 40,000 m²

**02.42 Gussasphaltestrich EG abbrechen**
Abbruch und Entsorgung von Gussaspahltestrich im EG des Gebäudes.

Estrich: 5 cm Gussasphalt
Menge: 67,000 m²

**02.43 Gussasphaltestrich OG abbrechen**
Abbruch und Entsorgung von Gussaspahltestrich inkl. Dämmung im OG des Gebäudes.

Estrich: 3 cm Gussasphalt
Dämmung: 2 cm Holzwolle
Menge: 174,000 m²

**02.44 Trennschnitt Estrich**
Trennschnitt Estrich im Übergangsbereich zum verbleibenden Fussbodenaufbau.

Schnitttiefe 5 bis 10 cm
Menge: 3,500 m

**02.45 Deckenlüfter abbrechen**
Deckenlüfter in Abhangdecke mit systemgebundenen Zubehör ausbauen und entsorgen.

Ausführungsort: EG WC Damen und Herren
Menge: 2,000 St

**02.46 Deckenluftauslass, ausbauen**
Deckenluftauslass 60/60/35 cm aus verzinken Stahlblech ausbauen und entsorgen.

Hinweis: Die Demontage erfolgt auf dem Dachboden. Die Platzverhältnisse sind aufgrund der Dachkonstruktion sehr beengt. Die Deckenhöhe an der Demontagestelle beträgt zwischen 1,20m. Die Erschwernisse hierfür sind einzukalkulieren.

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Menge: 8,000 St

**02.47 Wickelfalzrohr DN80 bis 250 ausbauen**
Wickelfalzrohr inkl. Formteile DN80 bis 250 auf dem Dachboden ausbauen und entsorgen.

Hinweis: Die Platzverhältnisse sind aufgrund der Dachkonstruktion sehr beengt. Die Deckenhöhe an der Demontagestelle beträgt zwischen 0,50m und 2,00m. Aufgrund der engen Platzverhältnisse müssen die Abbruchteile evtl. in kleinere Teile geschnitten, bevor diese abtransportiert werden können.
Die Erschwernisse hierfür sind einzukalkulieren.

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Menge: 125,000 m

**02.48 Lüftungsrohr flexibel DN 50 bis 200 ausbauen**
Wie vor, jedoch Lüftungsrohr flexibel DN 50 bis 200 ausbauen und entsorgen.
Menge: 5,000 m

**02.49 Lüftungskanal rechteckig ausbauen**
Lüftungskanal aus verzinkten Stahl, rechteckig, Kantenlänge 25/85 cm, inkl. Halter abbrechen und entsorgen.

Hinweis: Die Demontage erfolgt auf dem Dachboden. Die Platzverhältnisse sind aufgrund der Dachkonstruktion sehr beengt. Die Deckenhöhe an der Demontagestelle beträgt zwischen 1,60 und 2,00m. Aufgrund der engen Platzverhältnisse müssen die Abbruchteile evtl. in kleinere Teile geschnitten, bevor diese abtransportiert werden können.
Die Erschwernisse hierfür sind einzukalkulieren.
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Menge: 10,000 m

**02.50 Heizungsrohr ausbauen, D=18 bis 30 mm**
Heizungsrohr d= 18 bis 30 mm aus Kupfer oder Stahl auf dem Dachboden ausbauen und entsorgen. Die bereits in den Vorpositionen beschriebenen engen Platzverhältnisse sind zu berücksichtigen.
Menge: 50,000 m

**02.51 Lüftungsanlage abbauen**
*** Pauschalposition
Lüftungsanlage auf dem Dachboden ausbauen und entsorgen. Abmessungen der Anlage: LxBxH 10,00 x 1,00 x 0,75 m.
Die bereits in den Vorpositionen beschriebenen engen Platzverhältnisse sind zu berücksichtigen.

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Menge: 1,000 psch

### Titel 03 Schadstoffsanierung

**03.1 Abschottung, PE-Folie, d=0,2/0,5 mm**
Abschottungen als unterdruckfeste Folienabtrennung, aus doppellagiger Polyethylenfolie, verlegt mit Überlappung und versetzten Stößen und mit schwerem Industrieklebeband verklebt; einschl. Unterkonstruktion.
Alle Anschlüsse an Wänden, Decken, Böden oder sonstigen Bauteilen sind ausreichend dicht herzustellen.
Nach Abschluss der Arbeiten sind die Schutzfolien lagenweise einschl. evtl. vorhandener Latten auszubauen, einer Faserbindung zu unterziehen, ggf. deponiegerecht aufzubereiten und zu entsorgen; Kleberückstände an allen betroffenen Bauteilen sind rückstandslos zu beseitigen.
Entsorgungskosten in gesonderter Position.

Ausführungsort: Bürgersaal OG
Menge: 20,000 m²

**03.2 Personenschleuse**
*** Pauschalposition
Personenschleuse als Hauptschleuse im Sanierungsbereich errichten, für die Dauer der Arbeiten vorhalten und wiederabbauen.
Menge: 1,000 psch

**03.3 Unterdruckhaltegerät**
Unterdruckhaltegerät zur Unterdruckhaltung im Abbruch-/Sanierungsbereich und zur Luftreinigung installieren, vorhalten, abbauen.
Die Leistung versteht sich inkl. aller erforderlichen Hebezeuge und Erschwernisse beim Transport zum Aufstellungsort, Verlegung zu den Sanierungsbereichen und aller Umsetzvorgänge, Betriebs- und Wartungskosten einschl. der kontinuierlichen Reinigung, einschließlich Abbau und Abtransport nach erfolgter Sanierung sowie Herstellung des ursprünglichen Geländezustandes.

Raumvolumen: bis 600 m3
Menge: 1,000 St

**03.4 Lüftungskanal Asbest**
Abbau und Entsorgung eines Lüftungkanals aus asbesthaltigen Material, Außenquerschnitt 32/22 cm, inkl. Bogenformteile.
Menge: 2,000 m

**03.5 Brandschutztür Holz abbrechen**
Türanlage als Brandschutztür T30 mit Obentürschließer und Stahlumfassungszarge, inkl. Drückergarnitur abbrechen.

- Stahlumfassungszarge Maulweite bis 30 cm
- Breite von 74 bis 100 cm
- Höhe 200 cm

Das Herstellungsjahr der Brandschutztüren ist 1968. Demnach ist von einer Füllung mit KMF- und Asbestprodukten zu rechnen.

Ausführungsort: EG Flur, Abstellraum, Jugendraum
Menge: 3,000 St

**03.6 Brandschutztür Stahl abbrechen**
Wie vor, jedoch als Stahltür mit Eckzarge

Ausführungsort: EG Heizung, Geräteraum
Menge: 2,000 St

**03.7 Rückbau Dachdämmung**
Dämmung aus Mineralwolleplatten bis 16 cm dicke, mit künstlichen Mineralfasern (KMF), mit gefährlichem Faseranteil, unter Berücksichtigung TRGS 521 rückbauen und in dafür zugelassene reißfeste Säcke luftdicht verschließen und lagern. Die Entsorgungskosten werden gesondert zum Nachweis abgerechnet.

Hinweis: Die Dämmung befindet sich auf dem Dachboden. Die Platzverhältnisse dort sind aufgrund der Dachkonstruktion sehr beengt. Die Deckenhöhe beträgt dort zwischen 0,30m und 2,00m. Es ist daher ratsam die Dämmung im Zuge der Demontagearbeiten der Deckenverkleidung Bürgersaal vorzunehmen.
Menge: 125,000 m²

**03.8 Rückbau Rohrleitungsdämmung**
Rohrleitungsdämmung aus alukarschierten Mineralwolleplatten bis 5 cm dicke, mit künstlichen Mineralfasern (KMF), mit gefährlichem Faseranteil, unter Berücksichtigung TRGS 521 rückbauen und in dafür zugelassene reißfeste Säcke luftdicht verschließen und lagern. Die Entsorgungskosten werden gesondert zum Nachweis abgerechnet.

Hinweis: Die Dämmung befindet sich auf dem Dachboden. Die Platzverhältnisse dort sind aufgrund der Dachkonstruktion sehr beengt. Die Deckenhöhe beträgt dort zwischen 0,30m und 2,00m. Die Erschwernis hierfür ist einzukalkulieren.

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Menge: 235,000 m²

**03.9 Grob- und Feinreinigung, KMF, Sauggerät M**
Grob- und Feinreinigung nach Abschluss einer KMF-Sanierungsmaßnahme, mit Industriesauger, wie folgt:
- Wand- und Deckenflächen in sanierten Bereichen reinigen
- Bodenflächen reinigen
- Fenster und Türen reinigen
- Einbauten, Leitungen und Rohre reinigen
- Entsorgung des Saugguts
Staubklasse: M
Raumhöhen: bis 5,00 m
Raumgrößen: bis 150 m2
Expositionskategorie: 2

Alternativ kann mit eine Feuchtreingungsverfahren gearbeitet werden.
Menge: 325,000 m²

**03.10 Entsorgung KMF-Dämmung**
Entsorgung von KMF, verpackt in geeignete Behältnisse (Big Bags), einschl. Deponiegebühren.
Abfallschlüssel: 17 06 03
Menge: 1,750 t

### Titel 04 Stundenlohnarbeiten

**04.1 Facharbeiter**
Stundenlohnarbeiten für Facharbeiter
Leistung nach besonderer Anordnung der Bauüberwachung. Nachweis und Anmeldung gemäß VOB/B.
Menge: 10,000 h

**04.2 Bauhelfer**
Stundenlohnarbeiten für Bauhelfer
Leistung nach besonderer Anordnung der Bauüberwachung. Nachweis und Anmeldung gemäß VOB/B.
Menge: 10,000 h

**04.3 Elektrischer Stemmhammer, ohne Bedienung**
Leistung nach besonderer Anordnung der Bauüberwachung. Nachweis und Anmeldung gemäß VOB/B.
Menge: 5,000 h
